# HEGLER PLASTIK GMBH - Heglerstraße 8 - D-97714 Oerlenbach GaebWriter V
Leistungsbeschreibung (GAEB 90, DA81)
Projektbezeichnung: HEGLER PLASTIK GMBH - Heglerstraße 8 - D-97714 Oerlenbach  GaebWriter V
Währung: EUR

## Tel. +49 (0) 9725 66-0 Fax +49 (0) 97
Datum: 20.12.05

### 1 Kabelschutzrohr aus PE-HD HEKAPLAST

*Hinweis*
Die folgenden Ausschreibungspositionen sind
entsprechend den baulichen Anforderungen mit weiteren
Leistungsbeschreibungen zu ergänzen
(z. B. Grabenbau, Wasserhaltung, Verbauanlagen usw.)

Der vorgeschlagene Eingabeparameter (z. B. Nennweite)
ist am Platzhalter in den Positionstext einzugeben.
Die Auswahlparameter sind zu löschen.
Sonderteile auf Anfrage.

HEGLER PLASTIK GMBH
Tel.: 09725/66-0
Fax:  09725/66-115
E-mail: vertrieb@hegler.de
Internet: www.hegler.de

**1.01 Kabelschutzrohr in Stangen**
Kabelschutzrohr in Stangen aus PE-HD mit profilierter
Wandung und glatter Rohrinnenfläche,
Ringsteifigkeit nach DIN EN ISO 9969 mit
S >= 8,0 kN/m² (SN 8) für Nennweiten bis einschl. DN
110, S >= 5,0 kN/m² (SN 5) für Nennweiten größer
einschl. DN 125,
Schutzcode IP 66, 67 nach DIN EN 60529 mit Dichtring,
bzw. IP 54 ohne Dichtring,
in Rohrlängen von 6 m einschl. Verbindungsmuffe
liefern, auf ein 10 cm starkes Sandauflager 0/4 mm
verlegen und mit Sand 0/4 mm nach KRV-Merkblatt A 535
und den statischen Erfordernissen auf ganzer
Rohrgrabenbreite überdecken und lagenweise verdichten.
Verbindungsmuffe und Dichtring werden gesondert
angegeben. Passlängen sind entsprechend
Herstellervorschrift zuzuschneiden.Nennweite: DN .....
Dichtring: ........(mit/ohne)

System: HEKAPLAST-S - HEGLER PLASTIK GMBH
oder gleichwertig

Auswahl-Nennweiten:
DN 75
DN 90
DN 110
DN 125
DN 160
DN 175
DN 200
Einheit: m

**1.02 Kabelschutzrohr in Ringen**
Kabelschutzrohr, flexibel, als Ringware aus PE-HD mit
profilierter Wandung und glatter Rohrinnenfläche,
Ringsteifigkeit nach DIN EN ISO 9969 mit
S >= 8,0 kN/m² (SN 8) für Nennweiten bis einschl. DN
110, S >= 5,0 kN/m² (SN 5) für Nennweiten größer
einschl. DN 125,
Schutzcode IP 54 nach DIN EN 60529 ohne Dichtring,
in Ringlängen von 50 m einschl. Verbindungsmuffe und
Einzugshilfe liefern,
auf ein 10 cm starkes Sandauflager 0/4 mm verlegen und
mit Sand 0/4 mm nach KRV-Merkblatt A 535 und den
statischen Erfordernissen auf ganzer Rohrgrabenbreite
überdecken. Verbindungsmuffe wird gesondert angegeben.
Passlängen sind entsprechend Herstellervorschrift
zuzuschneiden.
Nennweite: DN .....

System: HEKAPLAST-R - HEGLER PLASTIK GMBH
oder gleichwertig

Auswahl-Nennweiten:
DN 40
DN 50
DN 63
DN 75
DN 90
DN 110
DN 125
DN 160
DN 200
Einheit: m

**1.03 Verbindungsmuffe mit Arretierung**
Verbindungsmuffe mit Arretierungsnocken
für Kabelschutzrohr ohne Dichtringmontage
liefern und einbauen.
Nennweite: DN .....

System: HEKAPLAST - HEGLER PLASTIK GMBH
oder gleichwertig

Auswahl-Nennweiten:
DN 40
DN 50
DN 63
DN 75
DN 90
DN 110
DN 125
DN 160
DN 200
Einheit: St

**1.04 Verbindungsmuffe ohne Arretierung**
Verbindungsmuffe ohne Arretierungsnocken
für Kabelschutzrohr mit Dichtringmontage
liefern und einbauen.
Nennweite: DN .....

System: HEKAPLAST - HEGLER PLASTIK GMBH
oder gleichwertig

Auswahl-Nennweiten:
DN 75
DN 90
DN 110
DN 125
DN 160
DN 175
DN 200
Einheit: St

**1.05 Profildichtring**
Profildichtring für Kabelschutzrohr liefern und
einbauen.
Nennweite: DN ....

System: HEKAPLAST - HEGLER PLASTIK GMBH
oder gleichwertig

Auswahl-Nennweiten:
DN 75
DN 90
DN 110
DN 125
DN 160
DN 175
DN 200
Einheit: St

**1.06 Bogen 45°**
Bogen 45° für Kabelschutzrohr liefern und einbauen.
Nennweite: DN ....

System: HEKAPLAST - HEGLER PLASTIK GMBH
oder gleichwertig

Auswahl-Nennweiten:
DN 75DN 160
DN 90DN 175
DN 110DN 200
DN 125
Einheit: St

**1.07 Bogen 90°**
Bogen 90° für Kabelschutzrohr liefern und einbauen.
Nennweite: DN ....

System: HEKAPLAST - HEGLER PLASTIK GMBH
oder gleichwertig

Auswahl-Nennweiten:
DN 75
DN 90
DN 110
DN 125
DN 160
DN 175
DN 200
Einheit: St

**1.08 Endverschluss**
Endverschluss für Kabelschutzrohre für die
provisorische Baustellenabdichtung liefern und
einbauen.
Nennweite: DN ....

System: HEKAPLAST - HEGLER PLASTIK GMBH
oder gleichwertig

Auswahl-Nennweiten:
DN 40DN 125
DN 50DN 160
DN 63DN 175
DN 75DN 200
DN 90
DN 110
Einheit: St

**1.09 Abstandhalter, einseitig**
Abstandhalter, einseitig
für .... (2/4/6/8)-zügige Kabelrohrlagen
liefern und einbauen.
Nennweite: DN ....

System: HEKAPLAST - HEGLER PLASTIK GMBH
oder gleichwertig

Auswahl-Nennweiten:
DN 50DN 125
DN 63DN 160
DN 75DN 200
DN 90
DN 110
Einheit: St

**1.10 Abstandhalter, beidseitig**
Abstandhalter, beidseitig
für .... (2/4/6/8)-zügige Kabelrohrlagen
liefern und einbauen.
Nennweite: DN ....

System: HEKAPLAST - HEGLER PLASTIK GMBH
oder gleichwertig

Auswahl-Nennweiten:
DN 50DN 125
DN 63DN 160
DN 75DN 200
DN 90
DN 110
Einheit: St
